# AE/GI-IRCO2 - Detectores de dióxido de carbono (CO2) - AE/GI-IRCO2-Detectores de dióxido de carbono (CO2) Aguilera

- Propiedad del archivo: CONSTRUNARIO
- Formato: FIEBDC-3/2012
- Programa: Construnario Versión 3.51
- Fecha de los precios: 14/11/2023
- Divisa: EUR

**AEGI-IRCO2** u AE/GI-IRCO2 - Detectores de dióxido de carbono (CO2) - AE/GI-IRCO2-Detectores de dióxido de carbono (CO2) Aguilera
Precio: 1196.00
Detectores infrarrojos para la detección de dióxido de carbono. Útiles para la detección de aire enrarecido, como el que se puede generar en procesos industriales. Mediante un relé auxiliar pueden efectuarse maniobras como activar la ventilación. Alimentación 230 Vca
