# AE/GI-SE138EH. Detector ATEX 4-20mA con salida relé (hidrógeno- electroquímico) - AE/GI-SE138KM. Detector ATEX 4-20mA con salida relé (hidrógeno-electroquímico) Aguilera

- Propiedad del archivo: CONSTRUNARIO
- Formato: FIEBDC-3/2012
- Programa: Construnario Versión 3.51
- Fecha de los precios: 14/11/2023
- Divisa: EUR

**AEGI-SE138EH** u AE/GI-SE138EH. Detector ATEX 4-20mA con salida relé (hidrógeno- electroquímico) - AE/GI-SE138KM. Detector ATEX 4-20mA con salida relé (hidrógeno-electroquímico) Aguilera
Precio: 1220.00
Detector ATEX 4-20mA con salida relé? (hidrógeno- electroquímico) de Aguilera Electrónica.
