# AEGI-SE138PXH - Detector ATEX 4-20mA con salida relé (gases varios-pellistor) - AE/GI-SE138-Detectores ATEX 4-20mA con salida relé Aguilera

- Propiedad del archivo: CONSTRUNARIO
- Formato: FIEBDC-3/2012
- Programa: Construnario Versión 3.51
- Fecha de los precios: 14/11/2023
- Divisa: EUR

**AEGI-SE138PXH** u AEGI-SE138PXH - Detector ATEX 4-20mA con salida relé (gases varios-pellistor) - AE/GI-SE138-Detectores ATEX 4-20mA con salida relé Aguilera
Precio: 904.00
Detectores de concentración de gases explosivos, tóxicos u oxígeno con salida 4-20mA con caja antideflagrante equipados con 3 relés de alarma y de avería. Provistos de cápsula del sensor intercambiable, lo que les proporciona un rápido y eficaz mantenimiento. - Certificados para zona 1: II 2G EX d IIC T6 - Alimentación de 12-24Vcc, puede ser proporcionada por el panel. - Consumo: 3W. - Precisión: +-10%
