# Kit de calibración - Accesorios Aguilera

- Propiedad del archivo: CONSTRUNARIO
- Formato: FIEBDC-3/2012
- Programa: Construnario Versión 3.51
- Fecha de los precios: 14/11/2023
- Divisa: EUR

**AEGI-TC011** u Kit de calibración - Accesorios Aguilera
Precio: 171.00
Kit de calibración de Aguilera Electrónica. Maletín con 2 botellas de 1 l a 34 bar, 34 litros de CH4 (metano) con una concentración de 5000ppm. con válvula de control con regulador a 0.3l/min, indicador de flujo, 3 metros de manguera y adaptadores para el sensor. Válido para las familias RAS y DUST.
