# Detector de gas H2S electroquímico, referencia AE/GI-TS282EH de Aguilera - AE/GI-TS282 - Detectores de concentración de gases - 4-20MA Aguilera

- Propiedad del archivo: CONSTRUNARIO
- Formato: FIEBDC-3/2012
- Programa: Construnario Versión 3.51
- Fecha de los precios: 14/11/2023
- Divisa: EUR

**AEGI-TS282EH** u Detector de gas H2S electroquímico, referencia AE/GI-TS282EH de Aguilera - AE/GI-TS282 - Detectores de concentración de gases - 4-20MA Aguilera
Precio: 884.00
Detectores de concentración de gases. Con salida 4-20mA. Provistos de sensor intercambiable, lo que les proporciona un rápido y eficaz mantenimiento. Disponen de leds en el frontal que indican servicio, alarma por concentración y avería. Dimensiones 238 x 106 x 75 mm. IP65 Alimentación 12 ÷ 24 Vcc
