# AE/GI-TS293EO. Detector ATEX 4-20mA (oxigeno - electroquímico) - AE/GI-TS293EO. Detector ATEX 4-20mA (oxigeno - electroquímico) Aguilera

- Propiedad del archivo: CONSTRUNARIO
- Formato: FIEBDC-3/2012
- Programa: Construnario Versión 3.51
- Fecha de los precios: 14/11/2023
- Divisa: EUR

**AEGI-TS293EO** u AE/GI-TS293EO. Detector ATEX 4-20mA (oxigeno - electroquímico) - AE/GI-TS293EO. Detector ATEX 4-20mA (oxigeno - electroquímico) Aguilera
Precio: 903.00
Detector ATEX 4-20mA (oxigeno - electroquímico) de Aguilera Electrónica.
