# AE/GI-TS293KG - Detector ATEX 4-20mA (GLP - catalítico) - AE/GI-TS293-Detectores ATEX 4-20mA Aguilera

- Propiedad del archivo: CONSTRUNARIO
- Formato: FIEBDC-3/2012
- Programa: Construnario Versión 3.51
- Fecha de los precios: 14/11/2023
- Divisa: EUR

**AEGI-TS293KG** u AE/GI-TS293KG - Detector ATEX 4-20mA (GLP - catalítico) - AE/GI-TS293-Detectores ATEX 4-20mA Aguilera
Precio: 593.00
Detectores de concentración de gases explosivos, tóxicos u oxígeno con salida 4-20mA con caja antideflagrante. Provistos de cápsula del sensor intercambiable, lo que les proporciona un rápido y eficaz mantenimiento. Certificados para zona 1: II 2G EX d IIC T6 Alimentación de 12-24Vcc, puede ser proporcionada por el panel. Consumo: 2W. Precisión: +-10%
