# AE/GI-TS293PXH - Detector ATEX 4-20mA (gases varios - pellistor) - AE/GI-TS293PXH. Detector ATEX 4-20mA (gases varios - pellistor) Aguilera

- Propiedad del archivo: CONSTRUNARIO
- Formato: FIEBDC-3/2012
- Programa: Construnario Versión 3.51
- Fecha de los precios: 14/11/2023
- Divisa: EUR

**AEGI-TS293PXH** u AE/GI-TS293PXH - Detector ATEX 4-20mA (gases varios - pellistor) - AE/GI-TS293PXH. Detector ATEX 4-20mA (gases varios - pellistor) Aguilera
Precio: 861.00
Detector ATEX 4-20mA (gases varios - pellistor) de Aguilera Electrónica.
