# Detector de gas Atex con display, Oxígeno electroquímico - AE/GI-TS593 - Detectores de gas Atex 4-20mA con display Aguilera

- Propiedad del archivo: CONSTRUNARIO
- Formato: FIEBDC-3/2012
- Programa: Construnario Versión 3.51
- Fecha de los precios: 14/11/2023
- Divisa: EUR

**AEGI-TS593EO** u Detector de gas Atex con display, Oxígeno electroquímico - AE/GI-TS593 - Detectores de gas Atex 4-20mA con display Aguilera
Precio: 1240.00
Detectores de concentración de gases certificados ATEX (CESI 03 ATEX 323 X) con caja antideflagrante. Con salidas 4-20mA y de relé. Equipado con tres relés de alarma y 1 relé de avería. Provistos de sensor intercambiable, lo que les proporciona un rápido y eficaz mantenimiento. Válidos para conexión a electroválvulas, equipo de control, módulos máster y módulos de entrada. Certificados ATEX: II 2G Ex d IIC T6 Gb según Directiva 2014/34/UE Dimensiones 186 x 100,2 x 87 mm IP65 Alimentación 12 ÷ 24 Vcc Modelos acabados en H sensor resistente a veneno
