# AE/GI-ZT163. Junta caja - AE/GI-TS293KG. Detector ATEX 4-20mA (GLP - catalítico) Aguilera

- Propiedad del archivo: CONSTRUNARIO
- Formato: FIEBDC-3/2012
- Programa: Construnario Versión 3.51
- Fecha de los precios: 14/11/2023
- Divisa: EUR

**AEGI-ZT163** u AE/GI-ZT163. Junta caja - AE/GI-TS293KG. Detector ATEX 4-20mA (GLP - catalítico) Aguilera
Precio: 25.06
Junta caja de Aguilera Electrónica.
