# Central 1 zona detección monóxido de carbono, referencia AE/GI-CIM22 de Aguilera - AE/GI-CIM Central detección 1 zona Aguilera

- Propiedad del archivo: CONSTRUNARIO
- Formato: FIEBDC-3/2012
- Programa: Construnario Versión 3.51
- Fecha de los precios: 14/11/2023
- Divisa: EUR

**AEGI_CIM22** u Central 1 zona detección monóxido de carbono, referencia AE/GI-CIM22 de Aguilera - AE/GI-CIM Central detección 1 zona Aguilera
Precio: 428.00
Central digital de detección de gas para un sensor 4-20mA. Montaje en pared. Dispone de barra de leds que indica la concentración del gas detectado en tiempo real. Provista de 3 relés de alarma y 1 de avería. Dispone de función TEST y RESET. Entrada auxiliar para electroválvula con sensor magnético. Alimentación 230 Vca / 12-24Vcc Dimensiones: 202 X 153 X 104 mm, IP54 AE/GI-CIM21 Metano Y GLP, rango de 0 ÷20 % LEL AE/GI-CIM22 Monóxido de carbono, rango 0 ÷ 300ppm
