# Detecetor CO2 IR 4-20mA con relé, referencia AE/GI-SE136 de Aguilera - AE/GI-SE138-Detectores ATEX 4-20mA con salida relé Aguilera

- Propiedad del archivo: CONSTRUNARIO
- Formato: FIEBDC-3/2012
- Programa: Construnario Versión 3.51
- Fecha de los precios: 14/11/2023
- Divisa: EUR

**AEGISE136** u Detecetor CO2 IR 4-20mA con relé, referencia AE/GI-SE136 de Aguilera - AE/GI-SE138-Detectores ATEX 4-20mA con salida relé Aguilera
Precio: 733.00
Detecetor CO2 IR 4-20mA con relé, referencia AE/GI-SE136 de Aguilera
