# Marcador telefónico para telefonía AE/GSM-ID, referencia AE/GSM-ID de Aguilera - Accesorios para detectores algorítmicos Aguilera

- Propiedad del archivo: CONSTRUNARIO
- Formato: FIEBDC-3/2012
- Programa: Construnario Versión 3.51
- Fecha de los precios: 14/11/2023
- Divisa: EUR

**AEGSM-ID** u Marcador telefónico para telefonía AE/GSM-ID, referencia AE/GSM-ID de Aguilera - Accesorios para detectores algorítmicos Aguilera
Precio: 544.50
Marcadores telefónicos de Aguilera Electrónica, para línea telefónica convencional o GSM que conectados con nuestras centrales algorítmicas nos permiten recibir avisos de texto en un teléfono del estado de la instalación.
