# AE/INS - Sonda detectora de agua - Protección contra inundación Aguilera

- Propiedad del archivo: CONSTRUNARIO
- Formato: FIEBDC-3/2012
- Programa: Construnario Versión 3.51
- Fecha de los precios: 14/11/2023
- Divisa: EUR

**AEINS** u AE/INS - Sonda detectora de agua - Protección contra inundación Aguilera
Precio: 6.22
Formada por: Circuito impreso con clemas para su conexión al detector y contactos que detectan la presencia de agua. Montado en carcasa de ABS de 40x30x15 mm. Pueden conectarse hasta tres en un mismo detector.
