# AE/IS-B - Zócalo para detectores intrínsecamente seguros - Detectores Aguilera

- Propiedad del archivo: CONSTRUNARIO
- Formato: FIEBDC-3/2012
- Programa: Construnario Versión 3.51
- Fecha de los precios: 14/11/2023
- Divisa: EUR

**AEIS-B** u AE/IS-B - Zócalo para detectores intrínsecamente seguros - Detectores Aguilera
Precio: 21.00
Zócalo para detectores intrínsecos que permite el intercambio de los dos detectores anteriores.
