# AE/IS-BG2 - Pulsador de alarma de seguridad aumentada - Pulsadores Aguilera

- Propiedad del archivo: CONSTRUNARIO
- Formato: FIEBDC-3/2012
- Programa: Construnario Versión 3.51
- Fecha de los precios: 14/11/2023
- Divisa: EUR

**AEIS-BG2** u AE/IS-BG2 - Pulsador de alarma de seguridad aumentada - Pulsadores Aguilera
Precio: 589.00
Pulsador de alarma de seguridad aumentada resistente a la explosión. Indicado para instalaciones en áreas peligrosas. Clasificado EX II 2G EEx ed IIC. Protección IP66. Temperatura: -20ºC a +50ºC Material plástico reforzado con vidrio GRP. Dimensiones 126x120x75mm
