# AE/IS-DTV - Detector termovelocimétrico intrínsecamente seguro - Detectores Aguilera

- Propiedad del archivo: CONSTRUNARIO
- Formato: FIEBDC-3/2012
- Programa: Construnario Versión 3.51
- Fecha de los precios: 14/11/2023
- Divisa: EUR

**AEIS-DTV** u AE/IS-DTV - Detector termovelocimétrico intrínsecamente seguro - Detectores Aguilera
Precio: 135.70
Detector de calor intrínsecamente seguro bajo perfil. Clasificado II 1G EXia IIC (T5) (T4) en BASEEFA. Cumple norma En54-7, clase térmica A1R. Certificado CE y LPCB según EN54-7.
