# AE/IS-P - Pulsador de alarma intrínsecamente seguro - Pulsadores Aguilera

- Propiedad del archivo: CONSTRUNARIO
- Formato: FIEBDC-3/2012
- Programa: Construnario Versión 3.51
- Fecha de los precios: 14/11/2023
- Divisa: EUR

**AEIS-P** u AE/IS-P - Pulsador de alarma intrínsecamente seguro - Pulsadores Aguilera
Precio: 45.00
Pulsador de alarma intrínsecamente seguro para interior, indicado para instalaciones en áreas peligrosas. Clasificado EX II 1G EEx ia IIC T4. Cumple norma EN 54-11.
