# AE/IS-S - Sirena Syrex intrínsecamente segura - Óptico-acústicos Aguilera

- Propiedad del archivo: CONSTRUNARIO
- Formato: FIEBDC-3/2012
- Programa: Construnario Versión 3.51
- Fecha de los precios: 14/11/2023
- Divisa: EUR

**AEIS-S** u AE/IS-S - Sirena Syrex intrínsecamente segura - Óptico-acústicos Aguilera
Precio: 406.00
Sirena Syrex intrínsecamente segura que proporciona una señal sonora en áreas peligrosas. AE/IS-S Clasificada ATEX II 1G EEx ia IIC T4. Dispone de 49 tonos seleccionables. IP65. AE/IS-DB5 Clasificada ATEX II 1G Ex ia IIC - IP65.
