# AE/IS-ZS - aisladores galvánicos sirenas/focos - AE/IS-ZS. Aisladores galvánicos sirenas/focos Aguilera

- Propiedad del archivo: CONSTRUNARIO
- Formato: FIEBDC-3/2012
- Programa: Construnario Versión 3.51
- Fecha de los precios: 14/11/2023
- Divisa: EUR

**AEIS-ZS** u AE/IS-ZS - aisladores galvánicos sirenas/focos - AE/IS-ZS. Aisladores galvánicos sirenas/focos Aguilera
Precio: 480.00
aislador galvánico de un canal (AE/IS-ZG ) Compatible con los equipos intrínsecamente seguros de la serie IS. Clasificado II1G EEXia IIC (T4) en BASEEFA: BAS 98 ATEX 7343. Tensión Vo 25.2 V, Corriente Io 93 mA, Potencia Po 585 mW. aislador galvánico de dos canales (AE/IS-Z).
