# Señal óptica ATEX 2aV, referencia AE/IS-LA312TB de Aguilera - Óptico-acústicos Aguilera

- Propiedad del archivo: CONSTRUNARIO
- Formato: FIEBDC-3/2012
- Programa: Construnario Versión 3.51
- Fecha de los precios: 14/11/2023
- Divisa: EUR

**AEIS_LA312TB** u Señal óptica ATEX 2aV, referencia AE/IS-LA312TB de Aguilera - Óptico-acústicos Aguilera
Precio: 439.00
Señal óptica ATEX 2aV, referencia AE/IS-LA312TB de Aguilera
