# Sirena multitono ATEX 230VCA, 106 DB, referencia AE/IS-SI312A de Aguilera - Óptico-acústicos Aguilera

- Propiedad del archivo: CONSTRUNARIO
- Formato: FIEBDC-3/2012
- Programa: Construnario Versión 3.51
- Fecha de los precios: 14/11/2023
- Divisa: EUR

**AEIS_SI312A** u Sirena multitono ATEX 230VCA, 106 DB, referencia AE/IS-SI312A de Aguilera - Óptico-acústicos Aguilera
Precio: 542.00
Sirena multitono ATEX 230VCA, 106 DB, referencia AE/IS-SI312A de Aguilera
