# AE/M-BH. Zócalo serie marina - Varios Aguilera

- Propiedad del archivo: CONSTRUNARIO
- Formato: FIEBDC-3/2012
- Programa: Construnario Versión 3.51
- Fecha de los precios: 14/11/2023
- Divisa: EUR

**AEM-BH** u AE/M-BH. Zócalo serie marina - Varios Aguilera
Precio: 10.00
Base estándar de Aguilera Electrónica, para la gama de detectores de marina. Libre de electrónica con terminales de acero inox. Diseño elegante de perfil bajo.
