# Manguera libre de halógenos, referencia AE/MANG2R0HC de Aguilera. 2x1,5mm˛ - Accesorios para equipos complementarios Aguilera

- Propiedad del archivo: CONSTRUNARIO
- Formato: FIEBDC-3/2012
- Programa: Construnario Versión 3.51
- Fecha de los precios: 14/11/2023
- Divisa: EUR

**AEMANG2R0HC** u Manguera libre de halógenos, referencia AE/MANG2R0HC de Aguilera. 2x1,5mm˛ - Accesorios para equipos complementarios Aguilera
Precio: 0.78
Manguera libre de halógenos, referencia AE/MANG2R0HC de Aguilera
