# Manguera resistente al fuego para sistema algorítmico, referencia AE/MANG2RF30C de Aguilera - Accesorios para equipos complementarios Aguilera

- Propiedad del archivo: CONSTRUNARIO
- Formato: FIEBDC-3/2012
- Programa: Construnario Versión 3.51
- Fecha de los precios: 14/11/2023
- Divisa: EUR

**AEMANG2RF30C** u Manguera resistente al fuego para sistema algorítmico, referencia AE/MANG2RF30C de Aguilera - Accesorios para equipos complementarios Aguilera
Precio: 1.20
Manguera de idénticas características a AE/MANG2R0HC Cumple la norma EN 50200: resistente al fuego.
