# Manguera de comunicaciones, referencia AE/MANG485R0H de Aguilera Electrónica. Libre de halógenos - Sistemas de control Aguilera

- Propiedad del archivo: CONSTRUNARIO
- Formato: FIEBDC-3/2012
- Programa: Construnario Versión 3.51
- Fecha de los precios: 14/11/2023
- Divisa: EUR

**AEMANG485R0H** m Manguera de comunicaciones, referencia AE/MANG485R0H de Aguilera Electrónica. Libre de halógenos - Sistemas de control Aguilera
Precio: 0.85
Manguera libre de halógenos de 3 conductores de 0.75mm2 de baja capacidad, apantallados con una cinta de aluminio más hilo de drenaje. Recomendada para las conexiones serie RS-485 de las redes de Aguilera Electrónica. Cumple las normas EN 50265-2-1, EN 50266, EN 50267-2 y EN 50268
