# AE/OP-230T - Detector de humo (230mA) - Detectores de humo Aguilera

- Propiedad del archivo: CONSTRUNARIO
- Formato: FIEBDC-3/2012
- Programa: Construnario Versión 3.51
- Fecha de los precios: 14/11/2023
- Divisa: EUR

**AEOP-230T** u AE/OP-230T - Detector de humo (230mA) - Detectores de humo Aguilera
Precio: 69.00
Detector óptico de humos, dispone de entradas de alimentación en alterna (230mA o 115Vca según modelo) y en continua 24 o 48Vcc. Provisto de indicadores acústico y luminoso, relé con salidas libres de tensión para maniobras y entrada de reset por tensión (margen entre 24 y 48 Vcc) para rearmar el detector. Ensamblado en carcasa de ABS de 165 mm Ø x 45 mm.
