# Panel de control de extinción, referencia AE/PX2 de Aguilera - Centrales Aguilera

- Propiedad del archivo: CONSTRUNARIO
- Formato: FIEBDC-3/2012
- Programa: Construnario Versión 3.51
- Fecha de los precios: 14/11/2023
- Divisa: EUR

**AEPX2** u Panel de control de extinción, referencia AE/PX2 de Aguilera - Centrales Aguilera
Precio: 624.00
Desarrollado y fabricado por Aguilera Electrónica según Norma UNE EN12094-1 Características: 2 zonas de detección supervisadas. Modo de funcionamiento programable como: Doble detección: Dos alarmas en una zona. Detección cruzada: Una alarma en cada zona. Mixta: Dos alarmas en el panel. Zona de detección supervisada para pulsador de disparo de extinción. Entrada supervisada para pulsador de paro de extinción. Pulsadores de disparo y paro de extinción incorporados en el panel. 2 Entradas vigiladas independientes para supervisión de presostato o control de pesaje y control de flujo. Salida vigilada de evacuación y salida para cartel de disparo. Llave de selección de modo: automático, manual o desarmado. Display con indicación del tiempo restante para la descarga. Tiempo de salida antes de la extinción programable entre 0 y 60 segundos. Integrable en el sistema algorítmico. Relés opcionales para repetir los estados de la central. Dimensiones: 320 x 272 x 125 mm. Puede alojar 2 baterías de 12V/7Ah. Equipa una tarjeta microprocesada que mantiene informada a la central algorítmica de su estado permanentemente.
