# Tarjeta 2 relés, 24V, referencia AE/R24N2 de Aguilera - Equipos complementarios Aguilera

- Propiedad del archivo: CONSTRUNARIO
- Formato: FIEBDC-3/2012
- Programa: Construnario Versión 3.51
- Fecha de los precios: 14/11/2023
- Divisa: EUR

**AER24N2** u Tarjeta 2 relés, 24V, referencia AE/R24N2 de Aguilera - Equipos complementarios Aguilera
Precio: 40.27
Tarjeta 2 relés, 24V, referencia AE/R24N2 de Aguilera
