# Tarjeta 4 relés, 24V, referencia AE/R24N4 de Aguilera - Equipos complementarios Aguilera

- Propiedad del archivo: CONSTRUNARIO
- Formato: FIEBDC-3/2012
- Programa: Construnario Versión 3.51
- Fecha de los precios: 14/11/2023
- Divisa: EUR

**AER24N4** u Tarjeta 4 relés, 24V, referencia AE/R24N4 de Aguilera - Equipos complementarios Aguilera
Precio: 80.54
Tarjeta 4 relés, 24V, referencia AE/R24N4 de Aguilera
