# Tarjeta 5 relés, 24V, referencia AE/R24N5 de Aguilera - Equipos complementarios Aguilera

- Propiedad del archivo: CONSTRUNARIO
- Formato: FIEBDC-3/2012
- Programa: Construnario Versión 3.51
- Fecha de los precios: 14/11/2023
- Divisa: EUR

**AER24N5** u Tarjeta 5 relés, 24V, referencia AE/R24N5 de Aguilera - Equipos complementarios Aguilera
Precio: 100.67
Tarjeta 5 relés, 24V, referencia AE/R24N5 de Aguilera
