# Módulo mini de 1 salida sinóptico, referencia AE/SA-1SY de Aguilera - Módulos algorítmicos Aguilera

- Propiedad del archivo: CONSTRUNARIO
- Formato: FIEBDC-3/2012
- Programa: Construnario Versión 3.51
- Fecha de los precios: 14/11/2023
- Divisa: EUR

**AESA-1SY** u Módulo mini de 1 salida sinóptico, referencia AE/SA-1SY de Aguilera - Módulos algorítmicos Aguilera
Precio: 41.00
Desarrollados y fabricados por Aguilera Electrónica para su sistema algorítmico. Poseen la misma funcionalidad que los módulos en caja, pero con reducidas dimensiones 45X30X10 mm. Permite su ubicación dentro de los equipos que controlan o monitorizan: sirenas, pulsadores, detectores especiales...etc. Se suministran encapsulados, lo que les proporciona un excelente aislamiento para su protección frente a cortocircuitos, polvo, humedad...etc.
