# Módulo de dos entradas vigiladas, referencia AE/SA-2E de Aguilera - Módulos algorítmicos Aguilera

- Propiedad del archivo: CONSTRUNARIO
- Formato: FIEBDC-3/2012
- Programa: Construnario Versión 3.51
- Fecha de los precios: 14/11/2023
- Divisa: EUR

**AESA-2E** u Módulo de dos entradas vigiladas, referencia AE/SA-2E de Aguilera - Módulos algorítmicos Aguilera
Precio: 44.50
Unidad microprocesada direccionable fabricada por Aguilera Electrónica según norma EN 54-18 que controla el estado de 2 entradas: activación, línea en corto y línea en abierto. Su aplicación principal es la vigilancia de sistemas de alarma (Tipo 1) como se especifica en la norma UNE EN 54-13: Evaluación de la compatibilidad de los componentes del sistema.”
