# Modulo de dos salidas vigiladas para maniobras, referencia AE/SA-2SV de Aguilera - Módulos algorítmicos Aguilera

- Propiedad del archivo: CONSTRUNARIO
- Formato: FIEBDC-3/2012
- Programa: Construnario Versión 3.51
- Fecha de los precios: 14/11/2023
- Divisa: EUR

**AESA-2SV** u Modulo de dos salidas vigiladas para maniobras, referencia AE/SA-2SV de Aguilera - Módulos algorítmicos Aguilera
Precio: 72.00
Unidad microprocesada direccionable fabricada por Aguilera Electrónica según norma EN 54-18, que gestiona dos salidas supervisadas de relé. Especial para ejecutar dos maniobras de evacuación independientes (sirenas, campanas, etc.) según y para qué hayan sido configuradas desde la central en cumplimiento de la norma de instalación EN 54-14. - Provisto de autoaislador que le aísla del resto de la instalación en caso de cortocircuito en su interior. - Admite alimentación auxiliar para maniobras. - Conexión a 2 hilos con clemas extraíbles. - Alimentación: entre 18 y 27 Vcc. - Consumo reposo 1 mA. - Consumo máximo bucle alimentación auxiliar: 27 mA. - Montado en caja de ABS de 105 x 82 x 25mm.
