# Módulo de ocho entradas para control de señales, referencia AE/SA-8E de Aguilera - Módulos algorítmicos Aguilera

- Propiedad del archivo: CONSTRUNARIO
- Formato: FIEBDC-3/2012
- Programa: Construnario Versión 3.51
- Fecha de los precios: 14/11/2023
- Divisa: EUR

**AESA-8E** u Módulo de ocho entradas para control de señales, referencia AE/SA-8E de Aguilera - Módulos algorítmicos Aguilera
Precio: 52.50
Unidad microprocesada direccionable fabricada por AGUILERA ELECTRÓNICA según norma EN 54-18:2003 que gestiona la información de ocho entradas digitales. Con capacidad para personalizar hasta ocho equipos, identificar su ubicación e informar de los cambios de estado que se generen en cada uno de ellos. Cada entrada puede ser seleccionada para contacto abierto o cerrado. Provisto de autoaislador que le aísla del resto de la instalación en caso de cortocircuito en su interior. Conexión a 2 hilos con clemas extraíbles. Alimentación: entre 18 y 27 Vcc. Consumo: 1,1 mA en reposo y 1,3mA con las ocho entradas activadas. Montado en caja de ABS de 105 x 82 x 25mm.
