# Sirena acústica de bajo consumo para uso interior, referencia AE/SA-AS1 de Aguilera - Óptico-acústicos Aguilera

- Propiedad del archivo: CONSTRUNARIO
- Formato: FIEBDC-3/2012
- Programa: Construnario Versión 3.51
- Fecha de los precios: 14/11/2023
- Divisa: EUR

**AESA-AS1** u Sirena acústica de bajo consumo para uso interior, referencia AE/SA-AS1 de Aguilera - Óptico-acústicos Aguilera
Precio: 73.50
Sirena de bajo consumo multitono. Certificada según EN 54-3. Consumo entre 6 y 33 mA, dependiendo del tono. Nivel sonoro: 102 dB (tono 3). Dimensiones: Ø 93 mm, altura: 63mm. Incluye base alta Incorpora un módulo microprocesado para su integración directa en el bucle algorítmico.
