# Sirena bucle algorítmico con aislador, referencia AE/SA-AS1A de Aguilera - Óptico-acústicos Aguilera

- Propiedad del archivo: CONSTRUNARIO
- Formato: FIEBDC-3/2012
- Programa: Construnario Versión 3.51
- Fecha de los precios: 14/11/2023
- Divisa: EUR

**AESA-AS1A** u Sirena bucle algorítmico con aislador, referencia AE/SA-AS1A de Aguilera - Óptico-acústicos Aguilera
Precio: 84.00
Sirena de bajo consumo multitono. Certificada según EN 54-3. Consumo entre 6 y 33 mA, dependiendo del tono. Nivel sonoro: 102 dB (tono 3). Incorpora un módulo microprocesado para su integración directa en el bucle algorítmico. Dimensiones: Ø 93 mm, altura: 63mm. Incluye base alta.
