# Base para detector algorítmico con sirena y foco, referencia AE/SA-ASG3 de Aguilera - Accesorios para equipos complementarios Aguilera

- Propiedad del archivo: CONSTRUNARIO
- Formato: FIEBDC-3/2012
- Programa: Construnario Versión 3.51
- Fecha de los precios: 14/11/2023
- Divisa: EUR

**AESA-ASG3** u Base para detector algorítmico con sirena y foco, referencia AE/SA-ASG3 de Aguilera - Accesorios para equipos complementarios Aguilera
Precio: 138.00
Zócalo con sirena y foco sistema algorítmico de Aguilera Electrónica.
