# Base para detector algorítmico provista de sirena, referencia AE/SA-ASG3S de Aguilera - Accesorios para equipos complementarios Aguilera

- Propiedad del archivo: CONSTRUNARIO
- Formato: FIEBDC-3/2012
- Programa: Construnario Versión 3.51
- Fecha de los precios: 14/11/2023
- Divisa: EUR

**AESA-ASG3S** u Base para detector algorítmico provista de sirena, referencia AE/SA-ASG3S de Aguilera - Accesorios para equipos complementarios Aguilera
Precio: 70.20
Base para detector algorítmico provista de sirena. La sirena se alimenta a 24 Vcc desde un modulo de salida vigilada de la central algorítmica. La conexión del detector se realiza en los propios conectores del zócalo. Consumo máximo 5 mA Nivel sonoro 90 dB(A)
