# Central algorítmica de 1 bucle, referencia AE/SA-C1 de Aguilera Electrónica - AE/SA-C1. Central de 1 bucle Aguilera

- Propiedad del archivo: CONSTRUNARIO
- Formato: FIEBDC-3/2012
- Programa: Construnario Versión 3.51
- Fecha de los precios: 14/11/2023
- Divisa: EUR

**AESA-C1** u Central algorítmica de 1 bucle, referencia AE/SA-C1 de Aguilera Electrónica - AE/SA-C1. Central de 1 bucle Aguilera
Precio: 1294.00
Central algorítmica de 1 bucle, referencia AE/SA-C1 de Aguilera Electrónica Fuente de alimentación conmutada de 27.2 Vcc 2 A. Cargador de baterías de emergencia. Capacidad para alojar dos baterías de 12V / 7 Ah. Medidas: Alto 274 – Ancho 322 Fondo 123 mm • Dispone de 1 bucle de 125 equipos, al que se conectan los detectores, pulsadores, módulos de control de maniobras, y demás elementos que configuran la instalación. • Fuente de alimentación conmutada de 27.2 Vcc 2 A. Cargador de baterías de emergencia. • Capacidad para dos baterías de 12V / 7 Ah. Medidas: Alto 274 - Ancho 322 – Fondo 123 mm
