# Central algorítmica de 2 bucles a 2 hilos, referencia AE/SA-C2 de Aguilera Electrónica - AE/SA-C2. Central de 2 bucles a 2 hilos Aguilera

- Propiedad del archivo: CONSTRUNARIO
- Formato: FIEBDC-3/2012
- Programa: Construnario Versión 3.51
- Fecha de los precios: 14/11/2023
- Divisa: EUR

**AESA-C2** u Central algorítmica de 2 bucles a 2 hilos, referencia AE/SA-C2 de Aguilera Electrónica - AE/SA-C2. Central de 2 bucles a 2 hilos Aguilera
Precio: 1615.54
Central algorítmica de 2 bucles a 2 hilos, referencia AE/SA-C2 de Aguilera Electrónica Fuente de alimentación conmutada de 27.2 Vcc 4 A. Cargador de baterías de emergencia. Capacidad para alojar en su interior dos baterías de 12V / 7 Ah. Medidas: Alto 410 Ancho 310 – Fondo 120 mm Central inteligente de control de incendios con capacidad para una tarjeta AE/SA-CTL de 2 bucles de 125 equipos cada uno, a los que se conectan los detectores, pulsadores, módulos de maniobras, de control y demás elementos que configuran la instalación. Capacidad de control de 250 equipos.
