# Tarjeta de 2 bucles de 2 hilos, referencia AE/SA-CTL de Aguilera Electrónica - AE/SA-C8. Centrales de 2 bucles a 2 hilos Aguilera

- Propiedad del archivo: CONSTRUNARIO
- Formato: FIEBDC-3/2012
- Programa: Construnario Versión 3.51
- Fecha de los precios: 14/11/2023
- Divisa: EUR

**AESA-CTL** u Tarjeta de 2 bucles de 2 hilos, referencia AE/SA-CTL de Aguilera Electrónica - AE/SA-C8. Centrales de 2 bucles a 2 hilos Aguilera
Precio: 266.11
Unidad de control microprocesada de dos bucles analógicos fabricada por Aguilera Electrónica. La capacidad de cada bucle es de 125 equipos, al que se conectan los detectores, pulsadores, módulos de maniobras, de control y demás elementos que configuran la instalación. Capacidad de control total de 250 equipos. Dispone de indicadores luminosos para el control del correcto funcionamiento y las comunicaciones entre los equipos y la Central.
