# Fuente de alimentación conmutada (5A a 24V), referencia AE/SA-FA de Aguilera - AE/SA-FA. Fuente de alimentación conmutada (5A a 24V) Aguilera

- Propiedad del archivo: CONSTRUNARIO
- Formato: FIEBDC-3/2012
- Programa: Construnario Versión 3.51
- Fecha de los precios: 14/11/2023
- Divisa: EUR

**AESA-FA** u Fuente de alimentación conmutada (5A a 24V), referencia AE/SA-FA de Aguilera - AE/SA-FA. Fuente de alimentación conmutada (5A a 24V) Aguilera
Precio: 589.00
Fuentes de alimentación conmutadas cortocircuitables de 24Vcc / 5A y 2A fabricadas según norma EN 54-4. Bitensión 230/115 Vca ; 50/60Hz. Provistas de indicaciones luminosas del estado general de la fuente de alimentación, estado y carga de las baterías y de los fusibles de salida según norma EN 54-4. Disponen de 2 salidas independientes protegidas contra cortocircuitos. Equipan una tarjeta microprocesada que mantiene informada a la central algorítmica de su estado permanentemente. AE/SA-FA (5A) dispone de capacidad para 2 baterías 12V/17Ah.
