# Interface de comunicaciones TCP/IP, referencia AE/SA-GAT de Aguilera Electrónica - Sistemas de control Aguilera

- Propiedad del archivo: CONSTRUNARIO
- Formato: FIEBDC-3/2012
- Programa: Construnario Versión 3.51
- Fecha de los precios: 14/11/2023
- Divisa: EUR

**AESA-GAT** u Interface de comunicaciones TCP/IP, referencia AE/SA-GAT de Aguilera Electrónica - Sistemas de control Aguilera
Precio: 491.00
Interface de comunicaciones TCP/IP Módulo multiprotocolo que permite la integración de las centrales algorítmicas de Aguilera Electrónica en diferentes sistemas de control. Soporta los protocolos: Modbus / RTU / TCP, N2 de Metasys OPTIMUS y ESPA 4.4.4. Medidas:105x75x30mm Dispone de interfaces: - RS232 - RS485 - Ethernet
