# Módulo IP CONTAC-ID, referencia AE/SA-GPIP de Aguilera - Accesorios para detectores algorítmicos Aguilera

- Propiedad del archivo: CONSTRUNARIO
- Formato: FIEBDC-3/2012
- Programa: Construnario Versión 3.51
- Fecha de los precios: 14/11/2023
- Divisa: EUR

**AESA-GPIP** u Módulo IP CONTAC-ID, referencia AE/SA-GPIP de Aguilera - Accesorios para detectores algorítmicos Aguilera
Precio: 491.00
Módulo IP de Aguilera Electrónica, para el envío de los eventos de las centrales algorítmicas de la serie SA, a través de su puerto RS- 232, a centrales receptoras de alarmas en formato Contact-ID, mediante ADSL, GPRS, GSM o SMS.
