# Tarjeta lazo algorítmico, referenciaAE/SA-IT de Aguilera - Control Aguilera

- Propiedad del archivo: CONSTRUNARIO
- Formato: FIEBDC-3/2012
- Programa: Construnario Versión 3.51
- Fecha de los precios: 14/11/2023
- Divisa: EUR

**AESA-IT** u Tarjeta lazo algorítmico, referenciaAE/SA-IT de Aguilera - Control Aguilera
Precio: 79.27
Unidad microprocesada diseñada para integrar los detectores TITANUS en el lazo algorítmico de las centrales de la serie SA de Aguilera Electrónica. Informa del estado y nivel independientemente de cada uno de los módulos detectores, así como gestiona la reposición remota del detector. Válido para todos los detectores TITANUS de las series TOP·SENS® y PRO·SENS®. El módulo se aloja en el interior de la caja de los detectores TITANUS, conectándose al detector mediante un cable de cinta plana, e incorpora una borna de 2 contactos para la conexión al bucle algorítmico.
