# Módulo master para una 1 zona de detectores convencionales C5, referencia AE/SA-MC5 de Aguilera - Módulos algorítmicos Aguilera

- Propiedad del archivo: CONSTRUNARIO
- Formato: FIEBDC-3/2012
- Programa: Construnario Versión 3.51
- Fecha de los precios: 14/11/2023
- Divisa: EUR

**AESA-MC5** u Módulo master para una 1 zona de detectores convencionales C5, referencia AE/SA-MC5 de Aguilera - Módulos algorítmicos Aguilera
Precio: 58.00
Unidad microprocesada direccionable fabricada por AGUILERA ELECTRÓNICA que controla un bucle con detectores, pulsadores u otros equipos convencionales. Dispone de un relé de salida supervisado para la activación de una maniobra de evacuación en cumplimiento de la norma de instalación EN 54-14. Especial para controlar zonas de detectores o pulsadores convencionales en áreas donde no se instalan detectores inteligentes. Admite alimentación auxiliar para los equipos del bucle. Provisto de autoaislador que le aísla del resto de la instalación en caso de cortocircuito en su interior. Conexión a 2 hilos con clemas extraíbles. Alimentación: entre 18 y 27 Vcc. Consumo máximo: 900 ?A. Consumo máximo bucle alimentación auxiliar: 44mA. Montado en caja de ABS de 105 x 82 x 25mm.
