# Detector óptico bajo perfil, referencia AE/SA-OPIN de Aguilera. Negro - Detectores algorítmicos Aguilera

- Propiedad del archivo: CONSTRUNARIO
- Formato: FIEBDC-3/2012
- Programa: Construnario Versión 3.51
- Fecha de los precios: 14/11/2023
- Divisa: EUR

**AESA-OPIN** u Detector óptico bajo perfil, referencia AE/SA-OPIN de Aguilera. Negro - Detectores algorítmicos Aguilera
Precio: 49.18
Las características que le otorgan la distinción entre el resto de detectores ópticos son su diseño y sus dimensiones.
