# Puesto de control, referencia AE/SA-PC1 de Aguiler. Con convertidor RS232/RS485 - Hardware y software puesto de control Aguilera

- Propiedad del archivo: CONSTRUNARIO
- Formato: FIEBDC-3/2012
- Programa: Construnario Versión 3.51
- Fecha de los precios: 14/11/2023
- Divisa: EUR

**AESA-PC1** u Puesto de control, referencia AE/SA-PC1 de Aguiler. Con convertidor RS232/RS485 - Hardware y software puesto de control Aguilera
Precio: 5900.00
Hardware y software puesto de control
