# Pulsador direccionable con aislador, referencia AE/SA-PTA de Aguilera. Según norma UNE EN 54-11 - Pulsadores Aguilera

- Propiedad del archivo: CONSTRUNARIO
- Formato: FIEBDC-3/2012
- Programa: Construnario Versión 3.51
- Fecha de los precios: 14/11/2023
- Divisa: EUR

**AESA-PTA** u Pulsador direccionable con aislador, referencia AE/SA-PTA de Aguilera. Según norma UNE EN 54-11 - Pulsadores Aguilera
Precio: 37.50
Unidad microprocesada direccionable provista con aislador de lazo, fabricada según norma UNE EN 54-11. Controla un interruptor que al ser presionado a través de una lámina flexible (que queda enclavada sin que rompa), genera una señal de alarma en la central. El circuito aislador bidireccional protege la instalación frente a cortocircuitos en la línea de entrada o de salida, abriendo la línea y dejando el equipo siempre operativo. Dotada con: Tapa de protección transparente. Aislador de lazo. Conector doble de entrada y salida de lazo. Alimentación entre 18 y 27Vcc. Consumo: 900 uA en reposo. 3.6 mA en alarma. Medidas: 98x95x39 mm
